# Kanaluferpark-Rodungsarbeiten
Angebotsaufforderung (GAEB DA XML 3.3, DA83)
Projekt: BÖ022251102
Währung: EUR
Eröffnung: 09.01.2026 10:00:00
Ende der Zuschlagsfrist: 06.02.2026
Erstellt mit: SOFTTECH GmbH / GXML Toolbox V3.3 R20230503, AVANTI pro 2025, 27.11.2025

## Baubeschreibung
Baubeschreibung

1. Situation und Erschließung
Das Plangebiet des zukünftigen Kanaluferparks erstreckt sich südlich des Rhein-Herne-Kanals von der Altenessener Straße (Zweigertbrücke) im Westen bis zur Stadtgrenze von Gelsenkirchen im Osten. Im südlichen Anschluss befinden sich die Schurenbachhalde und das geplante Wohnquartier "Altenessener Straße/Nordsternstraße.

Das Plangebiet ist in weiten Teilen von Gehölzflächen geprägt. Es umfasst weiterhin den am Fuß der Schurenbachhalde verlaufenden Geh- und Radweg, die ehemalige: Zechenbahntrasse, die Fernwärmeleitung sowie Ruderalflächen im Osten des Plangebietes.

Die topografische Situation mit vielen z.T. steilen Böschungen und Höhenwechseln schafft unterschiedliche Ebenen, die dazu führen, dass die beschriebenen Erschließungswege kaum miteinander verbunden sind. Der Kern des Planungsgebiets wird heute nicht aktiv genutzt und ist teilweise als Barriere zwischen den Wohngebieten und dem Rhein-Herne-Kanal wahrnehmbar.

Die Gehölzflächen bestehen überwiegend aus heimischen Laubgehölzen. Zu den Wegen hin ist überwiegend ein Strauch-, als auch ein Krautsaum vorgelagert.
Neben älteren Gehölzflächen mit einem Brusthöhendurchmesser von 14 bis 38 cm (mittleres Baumholz), die eine gemischte Artenzusammensetzung aufweisen, sind Birkensukzessionsgehölze jüngeren Alters vorhanden, sowie größere Brombeergebüsche.
Größere gehölzfreie bzw. gehölzarme Bereiche befinden sich am Ostende des Plangebietes und auf der geschotterten ehemaligen Gleistrasse. Im Osten des Plangebietes handelt es sich um grasreiche Ruderalfluren und Neophytenbestände (Staudenknöterich).
Das Plangebiet ist von Osten über die Emscherstraße anfahrbar. Die asphaltierte Straße am nördlichen Fuß der Schurenbachhalde kann als Ost-West-Erschließung im Gebiet genutzt werden

Ab ca. der Hälfte der Schurenbachhalde kann das Gelände über eine bewachsene Schotterfläche Richtung Norden bis zur ehemaligen Gleistrasse erschlossen werden. Dort sind keine gebauten Wege vorhanden.

Ziel der Planung ist die Verknüpfung der bereits existierenden Wege untereinander herzustellen, sowie der Ausbau einer getrennten Fuß- und Radwegeverbindung in Ost-West Richtung.
Die zentral verlaufende Schottertrasse der ehemaligen Zechenbahn dient hierzu als Grundgerüst.
An wichtigen Wegkreuzungen und Aufweitungen werden Aufenthaltsplätze hergestellt. Ein Erlebnisweg bringt den Besuchern die ansässige Kreuzkröte näher.

Für die geplanten Maßnahmen muss in Teilbereichen die vorhandene Vegetation gerodet werden. Es handelt sich vorrangig um Sukzessionsflächen mit Einzelbäumen.
In Teilabschnitten wird an Böschungsflächen gerodet.

Ausführungszeitraum bis zum 28. Februar 2026

Besonderheiten
Zu beachten ist, dass auf den vorhandenen Wegeflächen ein jahreszeitabhängig hohes Radverkehrsaufkommen herrscht.
Die oberirdisch verlaufende Fernwärmeleitung der iqony ist zu berücksichtigen. Beschädigungen an diesen und anderen Leitungen sind dem AG und dem zuständigen Leitungsträger umgehend zu melden und auf Kosten des AN zu beheben.

Das Aufasten von Bäumen im geschlossenen Baumbestand
im Böschungsbereich, zwischen Fernwärmeleitung (Dehnungsbauwerk) und Rhein-Herne-Kanal ist nur mit Kleingeräten möglich. Der Bereich ist vom Kanaluferweg erreichbar.

Das Schnittgut soll größtenteils weiter auf der Fläche genutzt werden. Entsprechend ist dieses nicht zu häckseln und nach Angabe der BÜ gesichert zu lagern.

Aufwuchs und Anlagen, wie Leitungen, Durchlässe, Einfriedungen und dergleichen dürfen erst beseitigt werden, wenn das Einverständnis des AG vorliegt. Der AN hat dafür zu sorgen, dass Hydranten, Absperrschieber, Entwässerungs- und sonstige Abdeckungen frei zugänglich gehalten werden.

Durch Boden- oder sonstige Materialbewegungen verunreinigten Straßen, Wege und Plätze sind täglich zu säubern. Bei der Durchführung von Arbeiten mit schwerem Gerät ist darauf zu achten, dass in den Kronenbereichen vorhandener Bäume nur mit äußerster Vorsicht gearbeitet wird. Arbeiten in den Kronenbereichen sind nur auf das äußerst notwendigste zu beschränken (die DIN 18920 und ZTV-Baumpflege sind dringendst zu beachten)! Eventuelle Beschädigungen sind umgehend zu melden und auf Kosten des AN fachgerecht zu behandeln (z.B. Wurzeln ab 3 cm Durchmesser).
Kronenbereiche vorhandener Bäume und Gehölze dürfen ohne Schutz gegen Druckschäden nicht überfahren werden.

Der AG wird eine ökologische Baubegleitung beauftragen, da das Bearbeitungsgebiet u.a. zum Habitatverbund der Kreuzkröte gehört.
Des Weiteren sind Teile der Bestandsbäume aufgrund der besonderen Habitatstrukturen zu erhalten.

Erreichbarkeit
Die Baustelle ist von der Emscherstraße anfahrbar.

Geräteeinsatz
Es dürfen ausschließlich Maschinen und Geräte zum Einsatz kommen, die den Vorschriften zum Schutz gegen Baulärm und den Bestimmungen des Immissionsschutzes entsprechen, sowie mit abbaubarem Hydrauliköl betrieben werden.

Etwaige Behinderungen durch örtliche Gegebenheiten sind zu berücksichtigen.
Alle Auflagen der Gewerbeaufsicht sind zu erfüllen.

Kampfmittelverdachtsfläche
Bei den zu bearbeiteten Flächen handelt es sich um ein ehemaliges Bombenabwurfgebiet. Sämtliche tiefbautechnischen Arbeiten sind mit entsprechender Vorsicht und Sorgfalt auszuführen.
Werden vor Beginn oder während der Ausführung auf der Baustelle gefährliche Gegenstände (z.B. Sprengkörper, Munition, Waffen) gefunden, so sind die Arbeiten im Gefahrenbereich sofort einzustellen, die nächste Polizeidienststelle, die Ordnungsbehörde und der AG sofort zu benachrichtigen. Die Gefahrenstelle ist abzusperren. Die Arbeiten dürfen erst nach Beseitigung der Gefahr fortgesetzt werden.
Ansprechpartner im Notfall:
Frau Butter, Tel. 0201-88 32127

Vom Auftragnehmer verursachte Schäden an Wegen, vegetationstechnischen oder sonstigen Einrichtungs- oder Ausstattungsgegenständen sind von diesem auf eigene Kosten wieder instandzusetzen.

Allgemeine Hinweise

Alle Leistungen umfassen die Lieferung der
dazugehörigen Stoffe und Bauteile einschließlich abladen und lagern auf der Baustelle, wenn in der Leistungsbeschreibung nichts anderes vorgeschrieben ist, sowie die Verwertung bzw. Deponierung unter Anwendung des Kreislaufwirtschaftsgesetzes. Bei der Angabe "entsorgen" oder "zur Deponie transportieren" in einem Leistungstext ist immer die Entrichtung der Deponiegebühren bzw. der Verwertungskosten Leistungsbestandteil und bei der Kalkulation der Einheitspreise zu berücksichtigen.
Auf abweichende Regelungen wird im Text ausdrücklich hingewiesen.

Der Auftragnehmer hat die Leistung im eigenen Betrieb auszuführen. Mit schriftlicher Zustimmung des Auftraggebers darf er sie an Nachunternehmer übertragen. Die Zustimmung ist nicht notwendig bei Leistungen, auf die der Betrieb des Auftragnehmers nicht eingerichtet ist (VOB/B § 4 Abs. 8).zu erfüllen.

## 02 Rodungsarbeiten
Datum: 27.11.2025
Freie Nummern: 01

### Titel 01 Baustellensicherung

Freie Nummern: 01

**01.1 Baustelleneinrichtung**
Einrichten der Baustelle mit den erforderlichen
Geräten, Unterkünften, erforderlichen Anschlüssen und
sonstigen Anlagen.
Herrichten der Bau- und Lagerplätze, Zu- und Abfahrten, Umsetzen der Einrichtungen soweit für die Ausführung
der Bauleistung notwendig, einschließlich Vorhaltung
der Baustelleneinrichtung für die Bauzeit und Räumung
nach Beendigung der Arbeiten mit Wiederherstellung der
in Anspruch genommenen Flächen.
Menge: 1,000 psch
Freie Nummern: 01

**01.2 Leitungsauskunft**
Durch Arbeiten des nachfolgenden Leistungstextes
besteht die Möglichkeit, dass Verkehrs-, Versorgungs-
und Entsorgungsanlagen berührt werden, die im Baugrund
liegen.
Bei den Versorgungsbetrieben sind eigenverantwortlich
Kabel- bzw. Leitungspläne anzufordern und die Lage der
Leitungen ist zu erkunden. Die Leitungspläne sind dem
Auftraggeber auf Verlangen vorzulegen, ansonsten
entfällt die Vergütung in dieser Position.
Etwaigen Anordnungen ist Folge zu leisten.
Bei vom Auftragnehmer verursachten Schäden, trotz
vorheriger Erkundung, haftet dieser und ist für die
ordnungsgemäße Instandsetzung verantwortlich.
In dieser Pauschalposition wird der Gesamtaufwand des
Auftragnehmers für alle Baustellen (für die Gesamtheit
aller Bauabschnitte) innerhalb der Ausschreibung bzw.
für das vorliegende Los einmalig vergütet.
Menge: 1,000 psch
Freie Nummern: 01

**01.3 Flexible Absperrungen**
Flexiblen Bauzaun auf befestigten Flächen aufbauen, vorhalten bis Ende Mai 2026, nach Bedarf umsetzen, sowie regelmäßiges Öffnen und Schließen des Bauzauns und nach Bauabschluss wieder entfernen.
Zaunhöhe: ca. 200 cm.
Einzelsegmente aus geschweißtem, feuerverzinktem Stahlrohrrahmen, Füllung aus Stahlstabgittern, umsteckbar in Betonfüße mit entsprechenden Bohrungen, bzw. konstruktiv vergleichbare Bauarten. Randabschluss der Einzelsegmente ohne herausstehende Zaunzinken. Die Einzelsegmente sind mit Verschlusselementen zu verschrauben.
Menge: 56,000 m
Freie Nummern: 01

### Titel 02 Rodungsarbeiten

Freie Nummern: 01

**02.1 Flächenbewuchs roden H 300-500**
Flächenbewuchs, Gehölze jeglicher Art bis 30 cm Stammdurchmesser mit Wurzelwerk roden
Höhe: über 300 cm bis 500 cm
Anfallendes Holz mit Wurzelwerk wird Eigentum des AN und ist zu entsorgen.
Das Aufmaß erfolgt vor Arbeitsbeginn in Abstimmung mit der zuständigen Bauleitung.
Menge: 1650,000 m²
Freie Nummern: 01

**02.2 Flächenbewuchs schneiden H 500-800**
Flächenbewuchs, Gehölze jeglicher Art bis 30 cm Stammdurchmesser auf Stock setzen und zur Lagerstelle innerhalb des Baufeldes transportieren.
Höhe: über 500 cm bis 800 cm.
Transportweglänge: bis 500m
Das Aufmaß erfolgt vor Arbeitsbeginn in Abstimmung mit der zuständigen Bauleitung.
Menge: 2450,000 m²
Freie Nummern: 01

**02.3 Zulage Wurzelwerk roden**
Zulage zur Vorposition
für das Roden des Wurzelwerks und Entsorgung
Menge: 2450,000 m²
Freie Nummern: 01

**02.4 Flächenbewuchs auf Stock setzen H 500-800**
Flächenbewuchs, Gehölze jeglicher Art, bodeneben
abschneiden bzw. auf Stock setzen und zur Lagerstelle innerhalb des Baufeldes transportieren.
Höhe: über 500 cm bis 800 cm
Transportweglänge: bis 500m
Das Aufmaß erfolgt vor Arbeitsbeginn in Abstimmung mit der zuständigen Bauleitung.

Bereich Dehnungsbauwerk Fernwärmeleitung
Haselnussaufwuchs in der Böschung
Menge: 80,000 m²
Freie Nummern: 01

*Hinweis: Baumstubben entfernen*
Baumstubben entfernen
Anmerkung
Baumstubben jeglicher Art an unterschiedlichen Standorten vollständig entfernen, d.h. oberirdische Teile (inkl. evtl. vorhandener Stockausschläge) ab- und unterirdische Teile mit geeignetem Gerät ausfräsen oder ausbaggern. Fräsgut oder ausgebaggerten Stubben laden und zur Deponie transportieren.
Entstandene Löcher mit humosem Oberboden gemäß DIN 18915 Vegetationstechnik im Landschaftsbau- Bodenarbeiten bis Planumhöhe verfüllen und lagenweise verdichten, wenn nichts anderes in den speziellen Anmerkungen zum Bauvorhaben gefordert wird.
Abgerechnet wird nach cm Gesamtfräsleistung verteilt auf mehrere Stubben an verschiedenen Standorten (hierbei ist die Berechnungsgrundlage der Durchmesser des bodenabgesägten Baumstubbens) oder Anzahl der ausgebaggerten Stubben, gestaffelt nach Durchmesser des Wurzeltellers. Bei elliptisch geformten Stubben/Wurzeltellern ergibt sich der Durchmesser aus der Addition der kürzesten und der längsten Strecke, dividiert durch "2". Der gemesseneStubbendurchmesser wird mit dem Faktor "1,6" multipliziert, um die tatsächliche Fräsleistung des unterirdischen Wurzelbereiches und die eventuelle Erhöhung des Stubbendurchmessers an der Schnittstelle abzubilden.
Die Messung wird vor Beginn der Arbeiten durchgeführt, und alle dabei festgestellten Abweichungen von den im Rahmen der Ausschreibung mitgeteilten Daten sind der städtischen Bauleitung mitzuteilen.
Auf den Einsatz eines Pflanzlochbohrers und einer Wurzelfräse ist möglichst zu verzichten. Der Einsatz einer Wurzelratte hat sich als optimal erwiesen und sollte beim Entfernen der Wurzelstubben Verwendung finden.

**02.5 Baumstubben durch Ausfräsen vollständig entfernen**
Baumstubben durch Ausfräsen vollständig entfernen (cm-Angabe umfasst mehrere Exemplare verschiedener Standorte).
Frästiefe: bis 40 cm
Menge: 500,000 cm
Freie Nummern: 01

**02.6 Baum aufasten**
Baum auf ca. 3m Höhe nach Angabe der BÜ aufasten.
Art: Buche, Robinie
Anfallendes Holz wird Eigentum des AN und ist zu entsorgen.
Das Aufmaß erfolgt vor Arbeitsbeginn in Abstimmung
mit der zuständigen Bauleitung.
Menge: 5,000 St
Freie Nummern: 01

**02.7 Sukzessionsflächen 2 x mähen.**
Sukzessionsflächen 2 x mähen.
Mähgut wird Eigentum des AN und ist sofort zu entsorgen.
Bewuchshöhe: bis ca. 150cm

1. Mahd bis 28.Februar
2. Mahd April/Mai, Termin in Abstimmung mit AG
Menge: 6750,000 m²
Freie Nummern: 01

### Titel 03 Baumfällarbeiten

Freie Nummern: 01

*Hinweis: Bäume fällen ohne Roden der Wurzelstöcke*
Bäume fällen ohne Roden der Wurzelstöcke
Anmerkung
Der Fällschnitt muss so oberflächennah wie möglich angesetzt werden, wenn in den Leistungspositionen oder der Vorbemerkung nichts anderes gefordert wird.
Das anfallende Stamm- und Astholz wird Eigentum des AN und ist arbeitstäglich abzufahren, wenn nichts anderes im Leistungsverzeichnis gefordert wird.
Vorhalten von Arbeits- und Transportgeräten sowie Gestellung von Arbeitskräften. Schutz- und Sicherheitsmaßnahmen nach den Unfallverhütungs- und den ordnungsbehördlichen Vorschriften treffen. Dieses sind Nebenleistungen ohne gesonderte Vergütung.
Gemessen wird der Stammdurchmesser in 1 Meter Höhe über Boden- bzw. Planumhöhe. Das Aufmaß erfolgt vor Arbeitsbeginn nach Stückzahl.
Bei Reststämmen wird der Stammdurchmesser an der vorhandenen Schnittstelle gemessen.

Für kontaminierte Bäume gilt:
Alle befallenen Bäume sind komplett zu entfernen. Diese sind vor Ort mit fortlaufenden Nummern markiert.
Siehe hierzu Abarbeitungsliste.
Eine Bürgerinformation bezüglich der Arbeiten und damit verbundenen Verhaltensweisen (geschlossene Fenster) erfolgt über die Bauüberwachung des Auftraggebers.
Es wird zum Schutz des eingesetzten Baumpflegepersonals vorgegeben, Einweg-Schutzanzüge (gegen Stäube) und Partikel-Atemmasken der Schutzklasse P3 mit Ausatemventil zu tragen. Die zusätzlich notwendige PSA ist durch den Auftragnehmer zu stellen und in die Einzelpreise einzukalkulieren.
Die Bäume sind abschnittsweise zu fällen, das Schnittgut ist ohne vorheriges Häckseln in Container oder Transportfahrzeuge mit Abdeckung zu laden.

**03.1 Bäume fällen D 11-20**
Bäume fällen.
Stammdurchmesser: über 10 cm bis 20 cm.
Menge: 4,000 St
Freie Nummern: 01

**03.2 Bäume fällen D 21-30**
Bäume fällen.
Stammdurchmesser: über 20 cm bis 30 cm.
Menge: 6,000 St
Freie Nummern: 01

**03.3 Bäume fällen D 31-40**
Bäume fällen
Stammdurchmesser: über 30 cm bis 40 cm.
Menge: 2,000 St
Freie Nummern: 01

*Hinweis: Bäume fällen mit Roden bzw. Ausfräsen der Wurzelstöcke*
Bäume fällen mit Roden bzw. Ausfräsen der Wurzelstöcke
Anmerkung
Das anfallende Stamm-, Astholz und die Wurzelstöcke sind arbeitstäglich abzufahren, wenn nichts anderes im Leistungstext gefordert wird.
Entstandene Löcher mit Boden gemäß DIN 18915, Bodengruppe 3 bis 4, auf Planumhöhe verfüllen und verdichten.
Vorhalten von Arbeits- und Transportgeräten sowie Gestellung von Arbeitskräften. Schutz- und Sicherungsmaßnahmen nach den Unfallverhütungs- und Polizei- und Ordnungsvorschriften treffen. Dieses sind Nebenleistungen ohne gesonderte Vergütung.
Gemessen wird der Stammdurchmesser 1 Meter über Planumhöhe. Das Aufmaß erfolgt vor dem Arbeitsbeginn nach Stückzahl.

**03.4 Bäume fällen D 11-20**
Bäume fällen mit vollständiger Entfernung der Wurzelstöcke.
Stammdurchmesser: über 11 cm bis 20 cm.
Menge: 3,000 St
Freie Nummern: 01

**03.5 Bäume fällen D 21-30**
Bäume fällen mit vollständiger Entfernung der Wurzelstöcke.
Stammdurchmesser: über 20 cm bis 30 cm.
Menge: 2,000 St
Freie Nummern: 01

**03.6 Bäume fällen D 31-40**
Bäume fällen mit vollständiger Entfernung der Wurzelstöcke.
Stammdurchmesser: über 30 cm bis 40 cm.
Menge: 1,000 St
Freie Nummern: 01

### Titel 04 Räumungsarbeiten

Freie Nummern: 01

*Hinweis: Vorbemerkung*
Anmerkung
Bearbeitungs- und sonstige Flächen von Unrat nach Angaben des AG säubern bzw. Boden mit Bauschutt und sonstigen Verunreinigungen sowie Böden nach DIN 18300 abtragen/aufnehmen.
Unrat sind alle Bodenfremden und pflanzenschädlichen Stoffe, die den Boden verschlechtern, vegetationstechnische Arbeiten behindern und den Pflanzenwuchs hemmen oder stören. In diesem Sinne zählen u. a. zum Unrat: Glas, Asche und Schlacken, Bauwerksreste, Baurückstände, Plastikmaterial, Papier, schwer zersetzbare Pflanzenteile u. a..

**04.1 Unrat von Bearbeitungsflächen auflesen**
Unrat von Bearbeitungsflächen auflesen,
im Baustellenbereich transportieren, auf messbare Mieten setzen, laden und zur Deponie transportieren.
Die Mieten müssen vor der Abfuhr mit dem zuständigen Bauleiter aufgemessen werden.
Menge: 5,000 m³
Freie Nummern: 01

**04.2 Bauschutt/Baurückstände/Unrat auflesen**
Bauschutt/Baurückstände/Unrat auflesen, auf messbare Mieten setzen, laden und zur Deponie transportieren. Vor der Abfuhr sind die Mieten mit dem zuständigen Bauleiter aufzumessen.
Menge: 5,000 m³
Freie Nummern: 01

**04.3 Grünabfälle auflesen**
Grünabfälle, z.B. Rasenschnitt, Astwerk, Stammholz, Gehölzschnitt, Blätter und sonstige kompostierbaren Grünabfälle auflesen, im Baustellenbereich transportieren, auf messbare Mieten setzen, laden und zur Deponie transportieren.
Die Mieten müssen vor der Abfuhr mit dem zuständigen Bauleiter aufgemessen werden.
Es handelt sich überwiegend um Gehölzschnittgut und Rasenschnittgut.
Menge: 5,000 m³
Freie Nummern: 01

*Hinweis: Vorbemerkung*
Anmerkung
Das Entsorgen von eventuell vorhandenen Armierungen in Beton- oder Mauerwerken ist Bestandteil der Leistung und wird nicht gesondert vergütet.
Gleiches gilt für ein vorhandenes Filtervlies beim Ausbau von Einkornbeton.

**04.4 Fundamente aus Beton abbrechen**
Fundamente aus Beton abbrechen, laden und zur Deponie transportieren.
Fundamentstärke/Betonart: Fundamente in unterschiedlichen Größen bis ca. 200 x 50 x 70 cm,
teilweise bewehrt
Menge: 5,000 m³
Freie Nummern: 01
